# Red interior de evacuación para aseo

- Propiedad del archivo: CYPE Ingenieros S.A.
- Formato: FIEBDC-3/2016
- Programa: Generador de precios de la construcción. CYPE Ingenieros, S.A.
- Fecha: 22/10/2024
- Divisa: EUR
- Costes indirectos: 3 %
- IVA: 21 %

## I Instalaciones

### IS Evacuación de aguas

#### ISD Derivaciones individuales

**ISD020** Ud Red interior de evacuación para aseo.
Red interior de evacuación, para aseo con dotación para: inodoro, lavabo sencillo, realizada con tubo de PVC, serie B para la red de desagües que conectan la evacuación de los aparatos con el bote sifónico y con la bajante, con los diámetros necesarios para cada punto de servicio, y bote sifónico de PVC, B-S EVAC+ "MOLECOR", de 110 mm de diámetro, con tapa ciega de acero inoxidable. Incluso líquido limpiador, adhesivo para tubos y accesorios de PVC, material auxiliar para montaje y sujeción a la obra, accesorios y piezas especiales.
Incluye: Replanteo. Presentación en seco de los tubos. Fijación del material auxiliar para montaje y sujeción a la obra. Colocación del bote sifónico. Montaje, conexionado y comprobación de su correcto funcionamiento. Realización de pruebas de servicio.
Criterio de medición de proyecto: Número de unidades previstas, según documentación gráfica de Proyecto.
Criterio de medición de obra: Se medirá el número de unidades realmente ejecutadas según especificaciones de Proyecto.

| Código | Ud | Descripción | Rendimiento | Precio | Importe |
|---|---|---|---|---|---|
| mt36tit010bc | m | Tubo de PVC, serie B, de 40 mm de diámetro y 3 mm de espesor, según UNE-EN 1329-1, con el precio incrementado el 10% en concepto de accesorios y piezas especiales. (material) | 2.12 | 1.83 | 3.880 |
| mt36tit010gc | m | Tubo de PVC, serie B, de 110 mm de diámetro y 3,2 mm de espesor, según UNE-EN 1329-1, con el precio incrementado el 10% en concepto de accesorios y piezas especiales. (material) | 2.125 | 5.39 | 11.454 |
| mt11var009 | l | Líquido limpiador para pegado mediante adhesivo de tubos y accesorios de PVC. (material) | 0.276 | 37.6 | 10.378 |
| mt11var010 | l | Adhesivo para tubos y accesorios de PVC. (material) | 0.138 | 47.92 | 6.613 |
| mt36tiq010sd | m | Tubo multicapa de PVC, según UNE-EN 1453-1, resistente al fuego (reacción al fuego clase B-s1, d0 según UNE-EN 13501-1), Evac+® "MOLECOR", de 110 mm de diámetro y 3,2 mm de espesor, color gris RAL 7037, 3 m de longitud nominal, con embocadura, junta pegada, con el precio incrementado el 15% en concepto de accesorios y piezas especiales. (material) | 0.7 | 9.16 | 6.412 |
| mt36bsq010a | Ud | Bote sifónico de PVC, B-S EVAC+ "MOLECOR", de 110 mm de diámetro, con cinco entradas de 40 mm de diámetro y una salida de 50 mm de diámetro, con tapa ciega de acero inoxidable. (material) | 1 | 16.1 | 16.100 |
| mt36tit010ca | m | Tubo de PVC, serie B, de 50 mm de diámetro y 3 mm de espesor, según UNE-EN 1329-1. (material) | 1 | 2.12 | 2.120 |
| mo008 | h | Oficial 1ª fontanero. (mano de obra) | 5.59 | 22.74 | 127.117 |
| mo107 | h | Ayudante fontanero. (mano de obra) | 2.795 | 20.98 | 58.639 |
| % | % | Costes directos complementarios | 2 % | 242.713 | 4.854 |
|  |  | Costes directos |  |  | 247.567 |

Residuos:
- colocación: mt36tit010bc; factor de residuo 0.08
- colocación: mt36tit010gc; factor de residuo 0.0791416
- colocación: mt11var009 Líquido limpiador para pegado mediante adhesivo de tubos y accesorios de PVC; factor de residuo 0.0275
- colocación: mt36tiq010sd; factor de residuo 0.0755075
- colocación: mt36tit010ca Tubo de PVC, serie B, de 50 mm de diámetro y 3 mm de espesor, según UNE-EN 1329-1; factor de residuo 0.08

## Recursos

**mt36tit010bc** m Tubo de PVC, serie B
Datos técnicos: Coste energético 44.149 MJ; Emisión de CO2 0.692 kg; Código LER 17 02 03; Masa del elemento 0.52 kg; Volumen 0.000867 m3
Residuos:
- embalaje: re150101 Envases de papel y cartón. (componente de residuo); rendimiento 0.018 kg; Código LER 15 01 01; Masa del elemento 1 kg; Volumen 0.001333 m3
- embalaje: re170201 Madera. (componente de residuo); rendimiento 0.052 kg; Código LER 17 02 01; Masa del elemento 1 kg; Volumen 0.000909 m3
- embalaje: re170203 Plástico. (componente de residuo); rendimiento 0.003 kg; Código LER 17 02 03; Masa del elemento 1 kg; Volumen 0.001667 m3

**mt36tit010gc** m Tubo de PVC, serie B
Datos técnicos: Coste energético 121.261 MJ; Emisión de CO2 2.284 kg; Código LER 17 02 03; Masa del elemento 1.61 kg; Volumen 0.002683 m3
Residuos:
- embalaje: re150101 Envases de papel y cartón; rendimiento 0.018 kg
- embalaje: re170201 Madera; rendimiento 0.052 kg
- embalaje: re170203 Plástico; rendimiento 0.003 kg

**mt11var009** l Líquido limpiador para pegado mediante adhesivo de tubos y accesorios de PVC
Datos técnicos: Coste energético 3.819 MJ; Emisión de CO2 0.202 kg; Código LER 20 01 30; Masa del elemento 1 kg; Volumen 0.001 m3
Residuos:
- embalaje: re170203 Plástico; rendimiento 0.032 kg

**mt36tiq010sd** m Tubo multicapa de PVC
Datos técnicos: Coste energético 121.283 MJ; Emisión de CO2 2.284 kg; Código LER 17 02 03; Masa del elemento 1.61 kg; Volumen 0.002683 m3
Residuos:
- embalaje: re150101 Envases de papel y cartón; rendimiento 0.018 kg
- embalaje: re170201 Madera; rendimiento 0.052 kg
- embalaje: re170203 Plástico; rendimiento 0.003 kg

**mt36bsq010a** Ud Bote sifónico de PVC
Datos técnicos: Coste energético 46.811 MJ; Emisión de CO2 5.641 kg
Residuos:
- embalaje: re150101 Envases de papel y cartón; rendimiento 0.036 kg

**mt36tit010ca** m Tubo de PVC, serie B, de 50 mm de diámetro y 3 mm de espesor, según UNE-EN 1329-1
Datos técnicos: Coste energético 54.052 MJ; Emisión de CO2 0.897 kg; Código LER 17 02 03; Masa del elemento 0.66 kg; Volumen 0.0011 m3
Residuos:
- embalaje: re150101 Envases de papel y cartón; rendimiento 0.018 kg
- embalaje: re170201 Madera; rendimiento 0.052 kg
- embalaje: re170203 Plástico; rendimiento 0.003 kg
